# EIS 2
Angebotsaufforderung (GAEB 90, DA83)
Währung: EUR
Auftraggeber: Covivio Wohnen GmbH

## Zusätzlicher Text
Grundstück:
EIS2 - Eiswerderstraße 12 in 13585 Berlin/Spandau

Neubauprojekt:

Das Projekt EIS-2 umfasst einen Gewerberiegel mit einem Hochhaus. Beide
Bauabschnitte erhalten eine verbindende Tiefgarage. Insgesamt sollen im
Turm 17 Wohnungen sowie eine Büro- bzw. Praxisfläche und im Erdgeschoss
ein Restaurant entstehen. Im angrenzenden Riegel werden weitere
Büroflächen und ein Boardinghouse mit 94 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 94 Apartments

BGF
Riegel: 5.738,9 m²Tumr: 4.515,64 m²inkl. UG-1 und UG-2

Sonstiges:
Die vorgesehenen Bauleistungen werden entsprechend der derzeit
geltenden öffentlich-rechtlichen Vorschriften, der dort geforderten
bautechnischen Nachweise und nach den allgemein anerkannten Regeln der
Baukunst und der Technik ausgeführt. Die Anforderungen des Brandschutzes
sind einzuhalten.

## Zusätzlicher Text
ATV - 0.2 - Allgemeine Vorbemerkungen

02.01. Allgemeines

Anschlüsse für Wasser, Energie und Abwasser werden durch den AG in
erforderlichem Maß auf dem Baufeld zur Verfügung gestellt. Die Kosten
hierfür werden über einen in der Auftragsverhandlung festzulegenden
Prozentsatz von der Schlussrechnungssumme in Abzug gebracht.
Die Verteilung der Medien vom Übergabepunkt (z. B. Baustromverteiler
des AG) bis zum Arbeitsplatz ist Sache des AN.

WC-Einrichtungen werden zur Verfügung gestellt, Abrechnung analog obigem
Absatz. Tagesunterkünfte und Magazincontainer können durch den AG gegen
eine im Verhandlungsgespräch noch zu vereinbarende Monatspauschale zur
Verfügung gestellt werden. Für vom AN selbst vorgesehene Lagerflächen
u.ä. besteht generelle Abstimmungspflicht mit dem AG. Der AN kann ggf.
aus Platzgründen keine eigenen Tagesunterkünfte, Magazincontainer, etc.
aufstellen. Parkmöglichkeiten stehen auf dem Baufeld nur begrenzt zur
Verfügung.

Durch die örtliche Bauleitung werden eine Baustellenordnung und der
SiGe-Plan an den AN übergeben.

02. 02. Angaben zur Ausführung

Die Baustelle ist vor Angebotsabgabe, spätestens jedoch vor
Auftragsverhandlung durch den Bieter zu besichtigen. Alle sich aus den
Örtlichkeiten ergebenden Aufwendungen sind einzukalkulieren.

Bei der Abwicklung der vertraglichen Leistungen hat der AN nur Personal
einzusetzen, das vorher mit den notwendigen Sicherheitsbestimmungen, wie
Unfallverhütungsvorschriften etc. vertraut gemacht wurde. Die
Sicherheitsbestimmungen sind bei der Durchführung der Arbeiten
einzuhalten.

Baustellenführungspersonal, Vorarbeiter, etc. müssen der deutschen
Sprache in Wort und Schrift mächtig sein! Vor Arbeitsbeginn ist dem AG
das verantwortliche Führungspersonal und alle am Bau Beteiligten
schriftlich zu benennen.

Der Einheitspreis des Angebotes ist maßgebend. Das gilt auch dann, wenn
das Produkt aus Mengen und Einheitspreis fehlerhaft ist (z. B. auf Grund
von Rechen- oder Eingabefehler).

Sämtliche Einheitspreise sind Nettopreise. Die Mehrwertsteuer ist
gesondert auszuweisen.

02.03. Neben- und Besondere Leistungen

Mit den Einheitspreisen abgegolten sind, wenn nachstehend nicht
gesondert aufgeführt, das Einrichten, Vorhalten und Räumen der Baustelle
incl. An- und Abfuhr aller für die Arbeiten erforderlichen Maschinen und
Geräte, alle Nebenleistungen und besonderen Leistungen, die zur
restlosen Fertigstellung der Arbeiten notwendig sind.

02.04. Sonstiges

Die mit der örtlichen Bauleitung abgesprochenen Zwischen- und Endtermine
sind Vertragstermine und unbedingt einzuhalten. Sollten zur Einhaltung
der vereinbarten Termine Überstunden erforderlich werden, erfolgt
hierfür keine zusätzliche Vergütung.

Unverzüglich nach Auftragserteilung, hat der AN dem AG unaufgefordert
seine Urkalkulation zu übergeben.
Nachtragsangebote müssen der Einheitsspreisbasis auf Grundlage o.g.
Urkalkulation des Auftrages entsprechen. Sie unterliegen ggf. der
Preisprüfung des Bauherren.

Arbeiten auf Nachweis dürfen nur für die gemäß Leistungsverzeichnis
vorgesehene Leistung, oder auf besondere Anweisung des Auftraggebers vor
Arbeitsbeginn ausgeführt werden. Die Rapporte müssen arbeitstäglich zur
Anerkennung vorgelegt werden. Verspätet vorgelegte Rapporte werden nicht
anerkannt. Der AN verliert in diesem Fall seinen Vergütungsanspruch.
Alle beschriebenen Leistungen umfassen auch das Liefern der zugehörigen
Materialien/Erzeugnisse/Typen/Systeme einschließlich Abladen, Lagern und
Fördern (Vertragen) bis zur Einbaustelle, sowie auch verlegen,
durchführen und einarbeiten.
Der bei den Arbeiten des AN anfallende Schutt, Verpackungsmaterial und
sonstige Abfälle sind arbeitstäglich
zu beseitigen.

Die separat vereinbarten Stundenverrechnungssätze beinhalten sämtliche
Lohnkosten, Sozialaufwendungen, Lohnnebenkosten und Allgemeine
Geschäftskosten. Kosten für An- und Abfahrt, Aufsichtspersonal und
Überstundenzuschläge werden nicht gesondert vergütet.

Stundenlohnarbeiten werden nur angewendet, wenn auf der Grundlage der
Urkalkulation kein Nachtragsangebot des AN zu Stande kommt.

Der Bieter ist verpflichtet, die im Leistungsverzeichnis beschriebenen
Positionen auf Vollständigkeit, fachgerechte Ausführung und Eignung für
den vorgesehenen Verwendungszweck zu überprüfen. Sinnvolle oder
notwendig erscheinende Änderungen oder Zusätze sind mit einer
entsprechenden Begründung in einem Zusatzangebot einzureichen.

Der AN hat seine Arbeiten mit den sonstigen auf der Baustelle tätigen
Unternehmen in Abstimmung mit dem AG so zu koordinieren, dass ein
reibungsloser Ablauf der Arbeiten gewährleistet ist.

Der Arbeitsplatz ist täglich sauber (besenrein) zu verlassen. Sollte der
AN dieser Verpflichtung nicht nachkommen, ist der AG berechtigt, ohne
weitere Vorankündigung die Beräumung / Säuberung der Arbeitsplätze durch
Dritte zu veranlassen. Die daraus entstehenden Kosten trägt der AN.

## Zusätzlicher Text
TECHNISCHE VORBEMERKUNGEN BRANDSCHUTZSARBEITEN Soweit in der
Leistungsbeschreibung auf Technische Spezifikationen, z. B. nationale
Normen, mit denen Europäische Normen umgesetzt werden, europäische
technische Zulassungen, gemeinsame technische Spezifikationen,
Internationale Normen, Bezug genommen wird, werden auch ohne den
ausdrücklichen Zusatz: "oder gelichwertig" immer gleichwertige
Technische Spezifikationen in Bezug genommen. 1. ANGABEN ZUR BAUSTELLE

1.1. Sicherheit auf der Baustelle Der AN hat dafür zu sorgen, dass die
Baumaßnahmen ohne Gefährdung von Personen und sonstigen Einrichtungen
durchgeführt werden. Der verantwortliche Fachbauleiter des AN und der
Sicherheitsbeauftragte des AN sind für die Sicherheit bei der
Durchführung der Arbeiten auf der Baustelle zuständig und
verantwortlich.

Diverse Textergänzungen TA Aktivierung der Bedarfspositionen:

Grundlage der Leistungsbeschreibung sind: Alle auf dem Planserver zum
Zeitpunkt der Ausschreibung befindlichen Pläne, Berechnungen und
Dokumente. Sollte der Datenversand per Mail oder per Datentransfer
erfolgen, gelten alle im Directory Print aufgelisteten Pläne,
Berechnungen und Dokumente. Eine Prüfung auf Vollständigkeit der
Unterlagen obliegt dem Bieter.

- Achtung: Randdämmstreifen in den Treppenräumen müssen MiWo sein, auch
die Übergange im Bereich der WETs müssen mineralische Unterdämmung haben

- CM-Messung ist grundsätzlich durch den Bodenleger auszuführen, nur als
Referenzwert bzw. Notfall ist hier auch eine CM-Messung mit angeboten
worden

Das Parken auf dem Baugelände ist nicht erlaubt.

Eine Verschmutzung von öffentlichen Straßen und Gehwegen ist nicht
zugelassen. Fahrzeuge und Geräte sind zu diesem Zweck ausreichend zu
reinigen.

Durch die örtliche Bauleitung werden eine Baustellenordnung und der
SiGe-Plan an den AN übergeben.

1.2 Verkehrsverhältnisse, Verkehrssicherung an Baustellenzufahrten und
Verkehrswegen

Das Grundstück befindet sich im Eigentum des AG.

Die Zufahrtsmöglichkeiten zur Baustelle sind im Vorfeld durch den AN
abzustimmen. Sämtliche Vorgaben und Hinweise, insbesondere die
Bevorrechtigung städtischer Arbeiten und Fahrzeuge im öffentlichen
Straßenraum sind zu beachten.

Flächen für Rettungsfahrzeuge und Einsatzfahrzeuge der Feuerwehr sind
nach behördlichen Auflagen und nach Vorgaben des SiGeKo freizuhalten.

1.3 Ver- und Entsorgung der Baustelle Baustrom und
B¿Feauwasseranschlüsse werden durch den AG her- und zur Verfügung
gestellt. Die Höhe der Beteiligung des AN an den Verbrauchskosten wird
im Rahmen der Verhandlungen besprochen. Die Verteilung der Medien vom
Übergabepunkt (z.B. Baustromverteiler des AG) bis zum Arbeitsplatz ist
Sache des AN.

1.4 Schutz von Gebäuden, Medien, Kanäle und Trassen Der Auftragnehmer
hat vorhandene, weiterbenutzte Medien, Kanäle und Trassen so zu schützen
(durch provisorischen Schutz/Abdeckung, Überdeckelung/ Abschrankung,
etc.), dass deren Funktion trotz der Baumaßnahme gewährleistet bleibt
und kein Schaden auftreten kann. Für eventuelle Schäden durch
Unterlassung haftet der Auftrag-nehmer. Der Auftragnehmer hat alle
benachbarten Gebäude durch geeignete Maßnahmen derart zu schützen, dass
Störungen, Verschmutzungen (Staubbelästigungen) und Beschädigungen
vermieden werden. Das Bundesimmisionsschutzgesetz ist einzuhalten.

1.5 Entsorgung Der entstehende Abfall ist den Vorschriften entsprechend
abzutransportieren und zu entsorgen. Die anfallenden Materialien sind zu
klassifizieren und im Sinne des Abfallbeseitigungsgesetzes der Stadt
Berlin zu behandeln. Dem AG sind die schriftlichen Nachweise über die
ordnungsgemäße Verwertung bzw. Entsorgung aller bei der Durchführung der
Baumaßnahme anfallenden Abfälle nach Art und Menge vorzulegen. Beim
Fehlen der Nachweise wird von einer nicht ordnungsgemäßen Entsorgung
ausgegangen.

Bei der Abfuhr des zu entsorgenden Materials sind die Auflagen der
jeweils anzufahrenden Deponien zu berücksichtigen. Der Transport darf
nur mit Fahrzeugen durchgeführt werden, die für den Abfallabtransport
zugelassen sind. Dieser ist beim Amt für Umweltschutz zu beantragen. Die
Transport-, Fahr- und Deponiekosten sind einzurechnen, ebenfalls alle
Containergebühren.

1.6 Bauleitung AN Nach Auftragserteilung - in jedem Fall vor Beginn der
Arbeiten - hat der AN dem AG schriftlich den vorgesehenen
deutschsprachigen Fachbauleiter gemäß Landesbauordnung zu benennen.
Dieser muss für die auszuführenden Arbeiten die erforderliche Ausbildung
und Qualifikation besitzen und fließend deutsch sprechen, lesen und
schreiben können. Baustellenführungspersonal, Vorarbeiter, etc. müssen
der deutschen Sprache in Wort und Schrift mächtig sein! Vor
Arbeitsbeginn ist dem AG das verantwortliche Führungspersonal und alle
am Bau Beteiligten schriftlich zu benennen.

Der Fachbauleiter muss berechtigt sein, Anordnungen der Bauleitung
entgegenzunehmen und im Namen des Auftragnehmers zu handeln.

1.7 Anordnungen Der Ansprechpartner des AN ist die Bauleitung.
Anordnungen, Forderungen und Wünsche von Seiten Dritter dürfen nicht
ausgeführt werden. Ausgenommen sind sicherheitsrelevante Anordnungen
Dritter bei Gefahr in Verzug.

Der AG hat für alle technischen Maßnahmen Weisungsrecht.

1.8 Sonstiges Unverzüglich nach Auftragserteilung, hat der AN dem AG
unaufgefordert seine Urkalkulation zu übergeben. Nachtragsangebote
müssen der Einheitspreisbasis auf Grundlage o.g. Urkalkulation des
Auftrages entsprechen. Sie unterliegen ggf. der Preisprüfung des
AGlsquo;s.

2. ANGABEN ZUR AUSFÜHRUNG

2.1 Allgemein

Grundsätzlich beinhalten alle Einheitspreise die Lieferung und Montage
sämtlicher zur Leistung gehörigen Baustoffe und Bauteile. Die
Herstellung und Verarbeitung aller zur beschriebenen Leistung
zugehörigen Bauteile einschließlich Abladen, Lagern, Transport zum
Einbauort etc. in die Einheitspreise einzurechnen. Sämtliche Hebezeuge,
Montagehilfsmittel, Montageverbände etc. sind gemäß VOB/C einzurechnen.

Alle Apparate, Armaturen etc. sind einschl. passender Übergänge zu dem
Rohrmaterial, wie Verschraubungen oder GSD (Gegen- flansche, Schrauben,
Dichtungen), Pressverbinder etc. auch ohne Einzelnennung anzubieten.
Eine separate Vergütung erfolgt nicht. Der Anschluss an das Rohr gehört
ebenfalls zu den einzukalkulierenden Leistungen

Alle Apparate, Armaturen etc. sind einschl. technische Inbetriebnahmen,
sowie wenn erforderlich einschl. elektrischer Verkabelungen bis zum
Unterverteiler auch ohne Einzelnennung anzubieten. Eine separate
Vergütung erfolgt nicht.

Die Baustelle ist vor Angebotsabgabe, spätestens jedoch vor
Auftragsverhandlung durch den Bieter zu besichtigen. Alle sich aus den
Örtlichkeiten ergebenden Aufwendungen sind einzukalkulieren.

Der Einheitspreis des Angebotes ist maßgebend. Das gilt auch dann, wenn
das Produkt aus Mengen und Einheitspreis fehlerhaft ist (z.B. auf Grund
von Rechen- oder Eingabefehler).

Sämtliche Einheitspreise sind Nettopreise. Die Mehrwertsteuer ist
gesondert auszuweisen.

2.2 Maßangaben (Richtmaße) Alle Maßangaben in den vorliegenden
Beschreibungen sind Richtmaße, es können sich Masse im Zuge der weiteren
Ausführungsplanung ändern.

2.3 Bautoleranzen Es gilt DIN 18202 (Toleranzen im Hochbau). Bei
Überschreitungen der zulässigen Abmaße bzw. Toleranzen gehen sämtliche
Mehrkosten infolge zusätzlicher Aufwendungen der Planungsbeteiligten und
der nachfolgenden Gewerke zu Lasten des AN.

2.4 Ausführung (§4 VOB/B) Normen und Richtlinien Der AN hat für die
Auftragsabwicklung die gesetzlichen und behördlichen Vorschriften und
Sicherheitsbestimmungen in den jeweils gültigen Fassungen zu befolgen.
Insbesondere gelten:

VOB/B Vergabe und Vertragsordnung für Bauleistungen Teil B: Allgemeine
Vertragsbedingungen für die Ausführung von Bauleistungen, DIN 1961 in
der neuesten Fassung.

VOB/C Vergabe und Vertragsordnung für Bauleistungen Teil C: Allgemeine
Vertragsbedingungen für Bauleistungen (ATV), Allgemeine Regelungen für
Bauarbeiten jeder Art, DIN 18299 in der neuesten Fassung sowie die für
die jeweiligen Gewerke geltenden DIN-Normen in den aktuellen Fassungen
(wie nachfolgend beschrieben).

Für die Erstellung nachstehend beschriebener Leistungen gelten folgende
Vorschriften in den jeweils neuesten Fassungen zum Zeitpunkt der
Abnahme: - einschlägige VOB-Vorschriften, - einschlägige DIN-Normen, -
einschlägige VDI-Richtlinien und Merkblätter - einschlägige
VDE-Vorschriften

insbesondere:

Allgemein:

DIN 4102 Brandverhalten von Baustoffen und Bauteilen DIN 4109
Schallschutz im Hochbau DIN 4124 Baugruben und Gräben - Böschungen,
Verbau, Arbeitsraumbreiten DIN 1960 Allgemeine Bestimmungen über die
Vergabe von Bauleistungen DIN 1961 Allgemeine Vertragsbedingungen für
die Ausführung von Bauleistungen DIN 18299 Allgemeine Technische
Vertragsbedingungen für Bauleistungen (ATV), Allgemeine Regelungen für
Bauarbeiten jeder Art

TRGS 519 Technische Regeln für Gefahrstoffe, - Asbest-, Abbruch-,
Sanierungs- oder Instandhaltungsarbeiten

TRGS 521 Technische Regeln für Gefahrstoffe Abbruch-, Sanierungs- und
Instandhaltungsarbeiten mit alter Mineralwolle

MLAR 11/2005 Muster- Leitungsanlagen- Richtlinie

sowie:

- Bauordnung der Bundesländer - EnEV Energieeinsparverordnung - TAB
FW-Energieversorger Vatenfall - Arbeitsstättenrichtlinien ASR -
Schallschutzvorschriften - Unfallverhütungsvorschriften - Vorschriften
der Gesetzlichen Unfallversicherung - Abfallentsorgungsbestimmungen -
Technische Merkblätter des Bundesausschusses Farbe und Sachwertschutz -
Beschreibung der Anlagenteile

Die Anlagen sind vom AN so zu erstellen, dass mit Sicherheit keine
Schäden und damit verbundene eventuelle Folgeschäden auf- treten können.

Vom AN sind alle der Frostgefahr ausgesetzten Anlagenteile zu
bezeichnen, es sind ausreichende Möglichkeiten zum Entleeren der
frostgefährdeten Apparate vorzusehen und geeignete Frostschutzmassnahmen
zu treffen. Hinweisschilder, die auf Gefahr aufmerksam machen, sind
anzubringen.

Die Teile sind durch besondere Farben zu kennzeichnen.

2.5 Terminplanung Nach Auftragserteilung und nach Abruf durch die
örtliche Bauleitung ist die Arbeit innerhalb einer Woche auf der
Baustelle aufzunehmen. Der AN hat an allen Bau- und Technikbesprechungen
teilzunehmen, zu denen er eingeladen wird. In dem Zusammenhang besteht
eine Mitwirkungs- und Koordinationspflicht bezüglich Angaben über die
Anlagen, insbesondere elektrische Verdrahtung, Anschlussleistungen,
Einbindung der MSR-Technik etc. Die zum Betrieb der Anlage
erforderlichen Revisionszeichnungen und Bedienungsanweisungen sind min.
4 Wochen vor Inbetriebnahme zu übergeben.

Nach Überprüfung durch die Fachbauleitung des AG werden die Unterlagen
dem Bauherrn übergeben und zur Verfügung gestellt.

Der AG hat für alle technischen Maßnahmen Weisungsrecht.

2.6 Anforderungen Nebenangebote Der Bieter ist verpflichtet, die im
Leistungsverzeichnis beschriebenen Positionen auf Vollständigkeit,
fachgerechte Ausführung und Eignung für den vorgesehenen
Verwendungszweck zu überprüfen. Sinnvolle oder notwendig erscheinende
Änderungen oder Zusätze sind mit einer entsprechenden Begründung in
einem Zusatzangebot einzureichen.

Bei der Abgabe eines Nebenangebotes ist als Mindestvoraussetzung für die
Wertbarkeit folgendes zu beachten:

- Die Gestaltung des Entwurfes bzw. der Planung ist beizubehalten. - Die
ggfls. angegebenen Richtfabrikate sind zu beachten und als
Mindestqualität zu verstehen. Alternativfabrikate müssen die
Mindestanforderungen der Richtfabrikate erfüllen. - Das Nebenangebot
muss genehmigungsfähig sein und den allgemein anerkannten Regeln der
Technik entsprechen. - Sofern das Nebenangebot geänderte Bedingungen für
den späteren Betrieb des Gebäudes nach sich zieht, sind diese zu
beschreiben.

2.7 Vermessungsarbeiten Die für das Bauvorhaben erforderlichen
Haupteinmaßpunkte sind von einem Vermesser eingemessen und abgesteckt
worden. Es werden ebenfalls die notwendigen Höhenfestpunkte in
unmittelbarer Nähe des Gebäudes angegeben.

Vom AN Rohbauarbeiten sind in jedem Haus / Aufgang / Ebene ein
Meterpunkt gesetzt worden. Diese werden für die Nachfolgegewerke
vorgehalten.

2.8 Überprüfung der baulichen Vorleistung Der AN ist verpflichtet,
rechtzeitig vor Beginn seiner Arbeiten vorhandene Grundlagen seiner
Arbeiten - dazu gehören auch die Vorleistungen anderer Beteiligter
Unternehmen- zu prüfen und ggf. festgestellte, seine Arbeiten wesentlich
behindernde Umstände oder Mängel der Bauleitung unverzüglich schriftlich
anzuzeigen. Später festgestellte, nicht rechtzeitig angezeigte Mängel
und/oder Schäden verbleiben im Verantwortungsbereich des AN und stellen
keine Begründung für Kosten- oder terminmäßige Zusatzforderungen dar.

2.9 Aufmass vor Ausführung Alle Maße sind vom AN selbstständig vor Ort
am Bau zu überprüfen. Für die Maßgenauigkeit zwischen den einzelnen zu
erstellen- den Bauteilen und den vorhandenen Bauteilen ist der AN
verantwortlich. Abweichungen der vorgefundenen Maße zu denen der
übergebenen Planunterlagen sind unverzüglich schriftlich der Bauleitung
mitzuteilen.

2.10 Ausführungsunterlagen Planunterlagen des Auftraggebers Dem LV
werden Pläne des Architekten beigefügt. Diese Planunterlagen sind keine
baufreien Ausführungspläne.

Dem AN werden mit der Beauftragung vom AG zur Ausführung folgende
Unterlagen zur Verfügung gestellt:

- Architektenpläne mit allen für die beschriebene Leistung relevanten
Angaben - Ausführungspläne Heizung mit allen für die beschrieben
Leistung relevanten Angaben des TGA-Fachplaners Heizung.

- Des Weiteren erhält der AN, Zugang zum epos-planserver, wo alle für
die Ausführung relevanten Planungsunterlagen abgelegt sind (z.B.
EnEV-Nachweis, Brandschutzkonzept, TGA-Fachplanung etc.). Der AN ist
selbst dafür erantwortlich, dass die zur Leistungserbringung
erforderlichen Unterlagen vom Planserver runtergeladen werden. Es
besteht grundsätzlich eine Holschuld!

- Der AN ist verpflichtet, alle ihm übergebenen Unterlagen auf ihre
Übereinstimmung und Richtigkeit zu überprüfen (vgl. DIN 1961, § 3) und
den Auftraggeber auf etwaige Unstimmigkeiten oder Mängel hinzuweisen.
Die Überprüfung der Unterlagen durch den AN muss so zeitnah erfolgen,
dass kein Verzug in der Ausführung eintritt.

- Die vom Auftragnehmer verwendeten Ausführungsunterlagen müssen den
Freigabevermerk des Auftraggebers oder des Architekten tragen. Durch
Übergabe neuer Unterlagen ungültig gewordene Unterlagen sind vom
Auftragnehmer entsprechend zu kennzeichnen, von der Baustelle zu
entfernen und gesondert aufzubewahren. Nicht freigegebene Unterlagen
dürfen nicht verwendet werden. Zu den auf der Baustelle vorzuhaltenden
Ausführungsunterlagen zählt neben den seine Leistung betreffenden
Ausführungsplänen auch eine Ausfertigung dieser Leistungsbeschreibung
bzw. des Auftrags-LV.

Der AG stellt die Planung in Dateiform über eine Internetplattform zur
Verfügung. Der AN hat die Verpflichtung diese aktuell zu verfolgen und
auf seine Kosten auszudrucken.

Planungsunterlagen des Auftragnehmers Der AN hat als Teil seiner
vertraglichen Leistung Werkpläne nach den Vorgaben der Architektenpläne
anzufertigen.

Die notwendigen Montagepläne und sonstige zur Ausführung notwendigen
Unterlagen muss der AN dem AG bzw. dem Architekten / der Bauleitung
frühzeitig vor Beginn der jeweiligen Bauausführung zur Freigabe
vorlegen. Der AG behält sich vor, die Werk- und Montagepläne, die der AN
zu liefern hat, möglichst kurzfristig innerhalb von 12 Werktagen
freizugeben oder aber zurückzuweisen, wenn sie nicht prüffähig oder
nicht vollständig sind, ohne dass der AN einen Anspruch auf
Terminverlängerung dadurch erhält. Die Werk- und Montagepläne und
sonstigen Unterlagen sind so zu erstellen, dass sie der vertraglich
geschuldeten Leistung entsprechen. Sollte dies nicht der Fall sein, hat
der AN mit Übergabe der Planunterlagen auf diese Änderungen des
vertraglichen Leistungsumfangs hinzuweisen. Dieser Planprüfungsprozess
ist im Projektablauf zu berücksichtigen.

Der AN ist verpflichtet, dem AG von allen zur Ausführung freigegebenen
Plänen (Werk- und Montageplanung) kostenlos je zwei Plansätze, sowie als
digitale Daten, wie z.B. pdf- oder .dwg-Dateien zur Verfügung zu
stellen.

2.11 Immissionen Für die Baustelle gelten die Schallschutzanforderungen
und Immissionsrichtwerte der AVV Baulärm (Allgemeine
Verwaltungsvorschrift zum Schutz gegen Baulärm, Geräuschimmissionen vom
19. August 1970 (Bundesanzeiger Nr. 160 vom 1. September 1970)) Für die
auf die umliegenden Gebäude wirkenden Erschütterungen aus der
Baumaßnahme gelten die Regelwerke: - Gem. RdErl. des Ministeriums für
Umwelt und Naturschutz, Landwirtschaft und Verbraucherschutz - V - 3 -
8804.25.01 vom 06.06.2007, des Ministeriums für Städtebau und Wohnen,
Kultur und Sport - II A 4 - 850.1 vom 31. Juli 2000: Messung,
Beurteilung und Verminderung von Erschütterungsimmissionen - DIN 4150
Erschütterungen (Erschütterungen im Bauwesen) - Als
schallschutztechnische Anforderungen für Wasserinstallationen und
haustechnische Anlagen werden die über die Regelwerke der DIN
4109-1:2018-01 hinausgehenden erhöhten Schallschutzanforderungen nach
VDI 4100 mit den dort benannten maximalen Schallpegeln innerhalb
schutzbedürftiger Räume verbindlich vereinbart. - Die Forderungen des
Schallschutzgutachtens sind einzuhalten.

2.12 Materialien Der AN hat sich über alle Materialien, die er zu
liefern und zu bearbeiten hat, so ausreichende Kenntnisse über alle
Eigenschaften zu verschaffen, dass keinerlei Schäden durch die Lieferung
und Verarbeitung der Materialien an Personen und Sachen entstehen können
und eine fachgerechte Verarbeitung zum bezweckten Erfolg gewährleistet
ist.

Bauprodukte dürfen nur dann verwendet werden, wenn für sie ein gültiger
Verwendbarkeits- und Übereinstimmungsnachweis vor- liegt. Die
Verwendbarkeit ergibt sich:

a) für geregelte Bauprodukte aus der Übereinstimmung mit den bekannt
gemachten technischen Regeln

b) für nicht geregelte Bauprodukte aus der Übereinstimmung mit - der
allgemeinen bauaufsichtlichen Zulassung - dem allgemeinen
bauaufsichtlichen Prüfzeugnis - der Zustimmung im Einzelfall

Es dürfen nur mängelfreie, ungebrauchte, zugelassene und normgerechte
Materialien und Baustoffe zum Einsatz gelangen. Die gesamte Ausführung
hat den modernen, instandhaltungsarmen, heute gültigen bauökologischen
Anforderungen im Rahmen der Vertragsunterlagen zu entsprechen.
Insbesondere dürfen keine asbesthaltigen und formaldehydhaltigen
Baustoffe usw. verwendet werden. Der AN ist darüber hinaus verpflichtet,
sich während der Erstellung des Vertragsobjektes darüber zu informieren,
ob bestimmte Baustoffe von Behörden oder anderen hiermit befassten
Institutionen (z. B. Institut für Bautechnik, Fach- und
Gütegemeinschaften) wegen der von ihnen ausgehenden Umweltbelastung oder
sonstigen Gefährlichkeit für bedenklich erachtet werden. Im Zweifelsfall
ist vom AN die Stellungnahme eines qualifizierten Sachverständigen
einzuholen.

2.13 Prüfung nicht genormter Baustoffe und Bauteile Nicht genormte
Stoffe und Bauteile, für die kein Prüfzeugnis einer anerkannten
Prüfanstalt vorliegt, kann der AG durch eine amtliche Prüfstelle prüfen
lassen. Die Kosten für die Prüfung und das Prüfverfahren geht zu Lasten
des AN.

2.14 Gefährliche Stoffe Es ist ein erklärtes Ziel des Auftragsgebers,
dass keine Stoffe verwendet werden, deren Inhalt ganz oder teilweise als
gefährlicher Stoff entsprechend der Gefahrstoffverordnung (BGBI, 1986
Nr. 47 Seite 1470ff) aufgeführt ist.

2.15 Stundenlohnarbeiten Stundenlohnarbeiten bedürfen der besonderen
Anordnung des AG/ Bauleitung vor der Ausführung. Die Rapporte müssen
arbeitstäglich zur Anerkennung vorgelegt werden. Verspätet vorgelegte
Rapporte werden nicht anerkannt. Der AN verliert in diesem Fall seinen
Vergütungsanspruch. Für Geräte, die für die Stundenlohnarbeiten
angeboten werden, gelten Preise mit Bedienpersonal.

2.16 Akkordarbeiten Akkordarbeiten können jederzeit durch die Bauleitung
untersagt werden, wenn nach Ermessen des AG eine einwandfreie und/ oder
unfallfreie Ausführung nicht erwartet werden kann. Ersatzforderungen des
AN wegen dieser Untersagung sind ausgeschlossen.

2.17 Veranlassung behördlicher Abnahmen durch den Auftragnehmer Alle
erforderlichen Anmeldungen, Besichtigungsanzeigen und Abnahmeersuchen
hat der AN selbst, auf eigene Kosten und rechtzeitig bei den zuständigen
Stellen vorzunehmen, unter gleichzeitiger Benachrichtigung der
Bauleitung und Zusammenstellung der Unterlagen für die
Abnahmedokumentation.

2.18 Aufmass zur Abrechnung Abgerechnet wird nach den baufreien
Ausführungsplänen. Sind örtliche Überprüfungen notwendig, insbesondere
für später nicht mehr zugängliche und/oder von den Ausführungsplänen
abweichende Leistungen, so sind diese rechtzeitig und schriftlich bei
der Bauleitung anzuzeigen. Die Abweichungen werden gemeinsam mit der
Bauleitung festgehalten.

2.19 Übergabedokumentation (siehe dazu auch unten) Der AN wird alle
Planungsunterlagen und Revisionspläne in Farbe mind. 4 Wochen vor
Inbetriebnahme - alle bauordnungsamtlich für die Abnahme relevanten
Unterlagen jedoch bereits 4 Wochen vor der Abnahme entsprechend der
tatsächlichen Ausführung, im Maßstab 1:50 und 1:100 (gegliedert nach
Bau-, Konstruktions- und Installationsplänen) und einen Satz der
wesentlichen Detailpläne dem AG übergeben, sowie die endgültigen TÜV und
VdS-Abnahmen. Nach Überprüfung durch die Fachbauleitung des AG werden
die Unterlagen dem Bauherrn übergeben. Hinsichtlich der vorerwähnten
Bescheinigungen sowie der Bestands- und Revisionspläne hat der AN
gegenüber dem AG kein Zurückbehaltungsrecht. Diese Unterlagen sind als
Gesamtdokumentation für jede Hauseinheit zu erstellen und zu übergeben.
Die Revisionsunterlagenstruktur wird im Rahmen der Verhandlungsgespräche
erläutert. Darüber hinaus stellt der AN folgende Übergaben gesammelt,
strukturiert zusammengeführt und übergeben in beschrifteten Ordnern,
zusammen.

- Bautagebuch: arbeitstäglich geführtes Bautagebuch (während der Bauzeit
monatlich einzureichen), ggf. inkl. Fotodokumentation der wichtigsten
Tagesausführungen

Für die Zusammenstellung und Übergabe der entsprechenden Unterlagen ist
im Leistungsverzeichnis eine separate Position gebildet.

2.20 Baustellenreinigung Der AN ist für die Sauberhaltung seiner
Arbeitsstellen verantwortlich. Er ist verpflichtet, den von seiner
Arbeit herrührenden Schutt, sonstige Materialreste,
Verpackungsmaterialien, Umverpackungen, Paletten etc. arbeitstäglich zu
sammeln und umgehend fachgerecht zu entsorgen. Alle Vorschriften und
Verordnungen zur Abfallbeseitigung sind zu beachten. Die Entsorgung von
Schadstoffen entsprechend der Rechtsverordnung nach §2 Abs. 2 Bundes
Abfallgesetz ist Sache des AN. Anfallende Bauabfälle müssen getrennt
gesammelt und entsorgt werden.

Kommt der AN seiner Verpflichtung zur Sauberhaltung der Baustelle trotz
schriftlicher Aufforderung nicht nach, so ist der AG berechtigt, eine
Baureinigung durch einen Dritten anzuordnen. Die entstehenden Kosten
gehen zu Lasten des AN.

Der AN hat nach Abschluss seiner Leistung, vor der Abnahme, eine
fachgerechte Baugrobreinigung durchzuführen. Der Aufwand gilt als
angeboten und ist entsprechend in die Einheitspreise einzukalkulieren.

2.21 Schutz von Fremdleistungen Werden durch die Baustelleneinrichtung
Rechte Dritter - insbesondere von Nachbarn - für die Dauer der
Bauarbeiten oder vor- übergehend und kurzfristig beeinträchtigt, ist der
Bauherr oder die Bauleitung unverzüglich zu informieren. Das gilt auch
im Zweifel über das Vorliegen von Rechten oder bei zu vermutenden
Beeinträchtigungen bzw. bei Beschädigung vorhandener Bauwerke oder
Bauteile.

2.22 Sonstiges Alternativangebote Soweit im Leistungsverzeichnis
bestimmte Fabrikate und Typen angegeben sind, gelten sie als Beispiel
für eine geforderte Ausführung. Es bleibt dem Bieter überlassen, andere
gleichwertige Fabrikate in einem Alternativangebot anzubieten. Fehlen
Alternativangebote, so sind die in der Ausschreibung aufgeführten
Fabrikate verbindlich. Eine Entscheidung über Alternativangebote behält
sich der Auftraggeber vor.

Eventualpositionen Als Eventual- gekennzeichnete Positionen können aus
dem Auftrag entfallen, ohne dass der Auftragnehmer zu Mehrforderungen
berechtigt ist.

Wand- und Deckendurchführungen/ Brandschutz

Rohrdurchführungen durch Beton und Mauerwerk sind grundsätzlich im
Schutzrohr oder mit Dämmschalen in der entsprechenden Qualität der
Bauteile (ohne Anforderungen, F30 oder F90) auszuführen. Bauseitige
Leistung durch NU Technische Gebäudeausrüstung

Prüfung der fachgerechten Ausführung der bauseitigen Vorleistung
Fremdgewerke durch AN

Das gilt auch für unter Putz verlegte Rohrleitungen im Bereich der
Deckendurchbrüche. Der umlaufende Spalt zwischen Medienrohr und
Schutzrohr mit Mineralwolle durchgängig auszustopfen. Bei F90-Wänden und
-Decken sind als Ummantelung für die Rohrleitungen im Bereich der
Durchführung mineralische Erzeugnisse mit einer Schmelztemperatur >1.000
°C und speziell zugelassene Systeme (z.B. Rockwool Conlit U150) zu
verwenden. Die entsprechende Eignung der eingesetzten Abschottung ist
nachzuweisen.Bauseitige Leistung durch NU Technische Gebäudeausrüstung

Prüfung der fachgerechten Ausführung der bauseitigen Vorleistung
Fremdgewerke durch AN

Baunebenleistungen. Das Herstellen von fehlenden Wand- und
Deckendurchbrüchen in Mauerwerks-, Betonwände und Betondecken ist
Leistungsumfang des AG.

Mit den Einheitspreisen abgegolten sind, wenn nachstehend nicht
gesondert aufgeführt, das Einrichten, Vorhalten und Räumen der Baustelle
incl. An- und Abfuhr aller für die Arbeiten erforderlichen Maschinen und
Geräte, alle Nebenleistungen und besondere Leistungen, die zur restlosen
Fertigstellung der Arbeiten notwendig sind.

Generell ist eine Montagehöhe von 3,5 m zu berücksichtigen.

4. ISOLIERUNGEN (Brandschutz)

Entsprechend der gesetzlichen Verordnungen dürfen keine brennbaren
Isoliermaterialien verwendet werden. Falls dem AN keine anderen
Weisungen gegeben werden, sind folgende Isoliermaßnahmen vorzunehmen:

5. REVISION

Zusammenstellen der Brandschutzdokumentation

in 1-facher Ausführung in Papier im A4 Ordner, sowie in digitaler Form
(CD-ROM), und auf als Datei im epos-planserver.de, wie im LV
beschrieben.

mit Inhaltsverzeichnis

Inkl. Fachbauleitererklärung inkl. Fachunternehmererklärung inkl.
Übereinstimmungserklärungen Inkl. Produkt- /Herstellerunterlagen Inkl.
Prüfzeugnissen und Zulassungen Inkl. Grundrsisspläne mit Brandschott-Nr.
und Bezeichnung

Vorbemerkungen gelesen und anerkannt.

.................................den .........................

....................................................... .............
(Stempel und rechtsverb. Unterschrift)

## Brandschutzarbeiten
Datum: 24.09.24

### Bereich 01 Brandschutzarbeiten Riegel

#### Abschnitt 01.01 Rohrschottungen / Brandschutzklappen

*Hinweis*
Verpressen von Wand und Deckendurchbrüchen mit
Brandschutzmörtel MG III nach DIN 1053 F90 gemäß DIN
4102 Prüfbericht Nr. 06-6-4014/6 mittels automatisch
mischender Pumpe flexiblen Hochdruckschläuchen
verpressen, Oberfläche schalungsrauh, Belegung mit
runden Brandschutzklappen, Ventilen bzw. Rohrleitungen
bis d=240mm, inkl. Bezeichnungsschild aus Kunststoff
mit wasserfester Beschriftung gem. BS-Kataster sowie
dauerhafter Befestigung durch kleben oder Schrauben,
inkl. Klein- und Befestigungsmaterial.

Montageort: Wand- und Deckendurchführungen
Material:  Brandschutzmörtel MGIII
Schildgröße: B x H: 50x100mm
Grundfarbe:  weiss
Beschriftung:  mehrzeilig Schwarz
Inhalt:  Name Firma, Datum Ausführung,  Brandschott
Nr und Zulassungskennung

**01.01.010 Rohrschottungen R90 bis 0,46qm**
*** Bezugsbeschreibung
Verpressen von Wand- und Deckendurchbrüchen gemäß
vorstehender Ausführungsbeschreibung für folgende
Schottungsgrößen:

Schottungsgröße: bis 0,46 qm
Abrechnung:  je Stück hergestelltem Brandschott
Menge: 130,000 Stk

**01.01.020 Rohrschottungen R90 bis 0,04qm**
*** gemäß Ausführungsbeschreibung Verpressen von Wand- und Deckendurchbrüchen gemäß
*** wie Position 01.01.010
Schottungsgröße: bis 0,04 qm
Menge: 30,000 Stk

**01.01.030 Rohrschottungen R90 bis 0,05qm**
*** gemäß Ausführungsbeschreibung Verpressen von Wand- und Deckendurchbrüchen gemäß
*** wie Position 01.01.010
Schottungsgröße: bis 0,05 qm
Menge: 100,000 Stk

**01.01.040 Rohrschottungen R90 bis 0,1qm**
*** gemäß Ausführungsbeschreibung Verpressen von Wand- und Deckendurchbrüchen gemäß
*** wie Position 01.01.010
Schottungsgröße: bis 0,10 qm
Menge: 39,000 Stk

**01.01.050 Rohrschottungen R90 bis 0,15qm**
*** Bedarfsposition ohne GB
*** gemäß Ausführungsbeschreibung Verpressen von Wand- und Deckendurchbrüchen gemäß
*** wie Position 01.01.010
Verpressen von Wand- und Deckendurchbrüchen gemäß
vorstehender Ausführungsbeschreibung für folgende
Schottungsgrößen:

Schottungsgröße: bis 0,15 qm
Abrechnung:  je Stück hergestelltem Brandschott

Montageort: '  '

Einheit:  St
Menge: 1,000 Stk

**01.01.060 Rohrschottungen R90 bis 0,20qm**
*** Bedarfsposition ohne GB
*** gemäß Ausführungsbeschreibung Verpressen von Wand- und Deckendurchbrüchen gemäß
*** wie Position 01.01.010
Verpressen von Wand- und Deckendurchbrüchen gemäß
vorstehender Ausführungsbeschreibung für folgende
Schottungsgrößen:

Schottungsgröße: bis 0,20 qm
Abrechnung:  je Stück hergestelltem Brandschott

Montageort: '  '

Einheit:  St
Menge: 1,000 Stk

**01.01.070 Rohrschottungen R90 bis 0,30qm**
*** Bedarfsposition ohne GB
*** gemäß Ausführungsbeschreibung Verpressen von Wand- und Deckendurchbrüchen gemäß
*** wie Position 01.01.010
Verpressen von Wand- und Deckendurchbrüchen gemäß
vorstehender Ausführungsbeschreibung für folgende
Schottungsgrößen:

Schottungsgröße: bis 0,30 qm
Abrechnung:  je Stück hergestelltem Brandschott

Montageort: '  '

Einheit:  St
Menge: 1,000 Stk

**01.01.080 Rohrschottungen R90 bis 0,46qm**
*** Bedarfsposition ohne GB
*** gemäß Ausführungsbeschreibung Verpressen von Wand- und Deckendurchbrüchen gemäß
*** wie Position 01.01.010
Verpressen von Wand- und Deckendurchbrüchen gemäß
vorstehender Ausführungsbeschreibung für folgende
Schottungsgrößen:

Schottungsgröße: bis 0,40 qm
Abrechnung:  je Stück hergestelltem Brandschott

Montageort: '  '

Einheit:  St
Menge: 1,000 Stk

**01.01.090 Schottung von Brandschutzklappen, Fuge, R90**
Verpressen von Fugen um Brandschutzklappen,
gemäß vorstehender Ausführungsbeschreibung
Menge: 60,000 m

*Hinweis*
System G Rohrabschottung dauerelastische Abdichtung an
nichtbrennbaren Rohrdurchführungen, F90 nach DIN4102,
MLAR mittels nichtbrennbarer Mineralwolle A 1
Schmelzpunkt >1000°C, sowie einer dauerelastischen
Einbaukomponenten Dichtungsmasse Würth B1
P-MPA-E-00-583 maximale Fugenbreite 50mm
Bewegungsaufnahme radial±. der ursprünglichen
Fugenbreite axial±. 20% Außendurchmesser des Mauerrohrs
/Kernbohrung, inkl. Bezeichnungsschild aus Kunststoff
mit wasserfester Beschriftung gem. BS-Kataster inkl.
dauerhafter Befestigung durch kleben oder Schrauben,
inkl. Klein- und Befestigungsmaterial.
Montageort: Wand- und Deckendurchführungen
Material:  Brandschutzmörtel MGIII
Schildgröße: B x H: 50x100mm
Grundfarbe:  weiss
Beschriftung:  mehrzeilig Schwarz
Inhalt:  Name Firma, Datum Ausführung,  Brandschott
Nr und Zulassungskennung

**01.01.100 System G Rohrabschottung bis DN50**
*** Bedarfsposition ohne GB
*** Bezugsbeschreibung
Herstellen Rohrabschottung System G gemäß vorstehender
Ausführungsbeschreibung für folgende Rohrdurchmesser:

Rohrdurchmesser: bis DN50
Abrechnung:  je Stück hergestellter Rohrabschottung
Menge: 1,000 Stk

**01.01.110 System G Rohrabschottung bis DN100**
*** gemäß Ausführungsbeschreibung Herstellen Rohrabschottung System G gemäß vorstehender
*** wie Position 01.01.100
Rohrdurchmesser: bis DN100
Menge: 50,000 Stk

**01.01.120 System G Rohrabschottung bis DN150**
*** Bedarfsposition ohne GB
*** gemäß Ausführungsbeschreibung Herstellen Rohrabschottung System G gemäß vorstehender
*** wie Position 01.01.100
Herstellen Rohrabschottung System G gemäß vorstehender
Ausführungsbeschreibung für folgende Rohrdurchmesser:

Rohrdurchmesser: bis DN150
Abrechnung:  je Stück hergestellter Rohrabschottung

Montageort: '  '

Einheit:  St
Menge: 1,000 Stk

**01.01.130 System G Rohrabschottung bis DN200**
*** Bedarfsposition ohne GB
*** gemäß Ausführungsbeschreibung Herstellen Rohrabschottung System G gemäß vorstehender
*** wie Position 01.01.100
Herstellen Rohrabschottung System G gemäß vorstehender
Ausführungsbeschreibung für folgende Rohrdurchmesser:

Rohrdurchmesser: bis DN200
Abrechnung:  je Stück hergestellter Rohrabschottung
Menge: 1,000 Stk

### Bereich 02 Brandschutzarbeiten Tower

#### Abschnitt 02.01 Rohrschottungen / Brandschutzklappen

*Hinweis*
Verpressen von Wand und Deckendurchbrüchen mit
Brandschutzmörtel MG III nach DIN 1053 F90 gemäß DIN
4102 Prüfbericht Nr. 06-6-4014/6 mittels automatisch
mischender Pumpe flexiblen Hochdruckschläuchen
verpressen, Oberfläche schalungsrauh, Belegung mit
runden Brandschutzklappen, Ventilen bzw. Rohrleitungen
bis d=240mm, inkl. Bezeichnungsschild aus Kunststoff
mit wasserfester Beschriftung gem. BS-Kataster sowie
dauerhafter Befestigung durch kleben oder Schrauben,
inkl. Klein- und Befestigungsmaterial.

Montageort: Wand- und Deckendurchführungen
Material:  Brandschutzmörtel MGIII
Schildgröße: B x H: 50x100mm
Grundfarbe:  weiss
Beschriftung:  mehrzeilig Schwarz
Inhalt:  Name Firma, Datum Ausführung,  Brandschott
Nr und Zulassungskennung

**02.01.010 Rohrschottungen R90 bis 0,48qm**
*** Bezugsbeschreibung
Verpressen von Wand- und Deckendurchbrüchen gemäß
vorstehender Ausführungsbeschreibung für folgende
Schottungsgrößen:

Schottungsgröße: bis 0,48 qm
Abrechnung:  je Stück hergestelltem Brandschott
Menge: 25,000 Stk

**02.01.020 Rohrschottungen R90 bis 0,05qm**
*** gemäß Ausführungsbeschreibung Verpressen von Wand- und Deckendurchbrüchen gemäß
*** wie Position 02.01.010
Schottungsgröße: bis 0,05 qm
Menge: 34,000 Stk

**02.01.030 Schottung von Brandschutzklappen, Fuge, R90, 10 cm**
Verpressen von Fugen um Brandschutzklappen,
gemäß vorstehender Ausführungsbeschreibung

Fugenbreite: bis 10 cm
Menge: 40,000 m

**02.01.040 Verpressen von Durchbrüchen, MGIII Brandschutzmörtel, bis 0,05 m2**
*** Bezugsbeschreibung
Verpressen von Durchbrüchen mit MGIII Brandschutzmörtel
gemäß Zulassung.

Größe: bis 0,05 m²
Menge: 35,000 Stk

**02.01.050 Verpressen von Durchbrüchen, MGIII Brandschutzmörtel, bis 0,10 m2**
*** gemäß Ausführungsbeschreibung Verpressen von Durchbrüchen mit MGIII Brandschutzmörtel
*** wie Position 02.01.040
Größe: bis 0,10 m²
Menge: 30,000 Stk

*Hinweis*
System G Rohrabschottung dauerelastische Abdichtung an
nichtbrennbaren Rohrdurchführungen, F90 nach DIN4102,
MLAR mittels nichtbrennbarer Mineralwolle A 1
Schmelzpunkt >1000°C, sowie einer dauerelastischen
Einbaukomponenten Dichtungsmasse Würth B1
P-MPA-E-00-583 maximale Fugenbreite 50mm
Bewegungsaufnahme radial±. der ursprünglichen
Fugenbreite axial±. 20% Außendurchmesser des Mauerrohrs
/Kernbohrung, inkl. Bezeichnungsschild aus Kunststoff
mit wasserfester Beschriftung gem. BS-Kataster inkl.
dauerhafter Befestigung durch kleben oder Schrauben,
inkl. Klein- und Befestigungsmaterial.
Montageort: Wand- und Deckendurchführungen
Material:  Brandschutzmörtel MGIII
Schildgröße: B x H: 50x100mm
Grundfarbe:  weiss
Beschriftung:  mehrzeilig Schwarz
Inhalt:  Name Firma, Datum Ausführung,  Brandschott
Nr und Zulassungskennung

**02.01.060 System G Rohrabschottung bis DN100**
Herstellen Rohrabschottung System G gemäß vorstehender
Ausführungsbeschreibung für folgende Rohrdurchmesser:

Rohrdurchmesser: bis DN100
Abrechnung:  je Stück hergestellter Rohrabschottung
Menge: 60,000 Stk

#### Abschnitt 02.02 Kabelschottungen / Kombischotts

*Hinweis*
Kabelabschottung als Mörtelschott Hilti CP 636 in S90
Verschluss von Durchbrüchen in Decken und Wänden durch
die
Kabel aller Art sowie brennbaren und nicht brennbare
Rohrleitungen geführt werden. System Hilti CP 636-S90
nach DIN 4102 Zulassung Nr. Z-19.15-1148 oberfläche
schalungsrauh bis d=240mm, inkl. Bezeichnungsschild aus
Kunststoff mit wasserfester Beschriftung gem.
BS-Kataster, inkl. dauerhafter Befestigung durch kleben
oder Schrauben, inkl. Klein- und Befestigungsmaterial.
Montageort:  Wand- und Deckendurchführungen
Material: Mörtelschott Hilti CP 636
Schildgröße:  B x H: 50x100mm
Grundfarbe:  weiss
Beschriftung:  mehrzeilig Schwarz
Inhalt:  Name Firma, Datum Ausführung,  Brandschott
Nr und Zulassungskennung

**02.02.010 Kabelabschottung S90 bis 0,05qm**
*** Bedarfsposition ohne GB
*** Bezugsbeschreibung
Herstellen Mörtelschott S90 für Decken- und
Wandschottungen gemäß vorstehender
Ausführungsbeschreibung für folgende Schottungsgrößen:

Schottungsgröße: bis 0,05 qm
Abrechnung:  je Stück hergestelltem Brandschott
Menge: 1,000 Stk

**02.02.020 Kabelabschottung S90 bis 0,10qm**
*** Bedarfsposition ohne GB
*** gemäß Ausführungsbeschreibung Herstellen Mörtelschott S90 für Decken- und Wandschottu
*** wie Position 02.02.010
Herstellen Mörtelschott S90 für Decken- und
Wandschottungen gemäß vorstehender
Ausführungsbeschreibung für folgende Schottungsgrößen:

Schottungsgröße: bis 0,10 qm
Abrechnung:  je Stück hergestelltem Brandschott
Menge: 1,000 Stk

**02.02.030 Kabelabschottung S90 bis 0,15qm**
*** Bedarfsposition ohne GB
*** gemäß Ausführungsbeschreibung Herstellen Mörtelschott S90 für Decken- und Wandschottu
*** wie Position 02.02.010
Herstellen Mörtelschott S90 für Decken- und
Wandschottungen gemäß vorstehender
Ausführungsbeschreibung für folgende Schottungsgrößen:

Schottungsgröße: bis 0,15 qm
Abrechnung:  je Stück hergestelltem Brandschott
Menge: 1,000 Stk

**02.02.040 Kabelabschottung S90 bis 0,2qm**
*** Bedarfsposition ohne GB
*** gemäß Ausführungsbeschreibung Herstellen Mörtelschott S90 für Decken- und Wandschottu
*** wie Position 02.02.010
Herstellen Mörtelschott S90 für Decken- und
Wandschottungen gemäß vorstehender
Ausführungsbeschreibung für folgende Schottungsgrößen:

Schottungsgröße: bis 0,20 qm
Abrechnung:  je Stück hergestelltem Brandschott
Menge: 1,000 Stk

*Hinweis*
Mineralfaserplattenschott Hilti CP 673 in S90
Verschluss von Durchbrüchen in Decken und Wänden durch
die Kabel und Leitungen aller Art sowie brennbare und
nichtbrennbare Rohrleitungen geführt werden System
Hilti CP 673 S90 nach DIN 4102-9 gemäß Zulassung Nr.
Z-19.15-1597, inkl. Bezeichnungsschild aus Kunststoff,
mit wasserfester Beschriftung gem. BS-Kataster inkl.
dauerhafter Befestigung durch kleben oder Schrauben,
inkl. Klein- und Befestigungsmaterial.

Montageort: Wand- und Deckendurchführungen
Material:  Mörtelschott Hilti CP 636
Schildgröße: B x H: 50x100mm
Grundfarbe:  weiss
Beschriftung:  mehrzeilig Schwarz
Inhalt:  Name Firma, Datum Ausführung,  Brandschott
Nr und Zulassungskennung

**02.02.050 Mineralfaserplattenschott S90 bis 0,02qm**
*** Bedarfsposition ohne GB
*** Bezugsbeschreibung
Herstellen von Mineralfaserplattenschottungen, Hilti CP
673 in S90 für Decken- und Wandschottungen gemäß
vorstehender Ausführungsbeschreibung für folgende
Schottungsgrößen:

Schottungsgröße: bis 0,02 qm
Abrechnung:  je Stück hergestelltem Brandschott
Menge: 1,000 Stk

**02.02.060 Mineralfaserplattenschott S90 bis 0,05qm**
*** Bedarfsposition ohne GB
*** gemäß Ausführungsbeschreibung Herstellen von Mineralfaserplattenschottungen, Hilti CP
*** wie Position 02.02.050
Herstellen von Mineralfaserplattenschottungen, Hilti CP
673 in S90 für Decken- und Wandschottungen gemäß
vorstehender Ausführungsbeschreibung für folgende
Schottungsgrößen:

Schottungsgröße: bis 0,05 qm
Abrechnung:  je Stück hergestelltem Brandschott
Menge: 1,000 Stk

**02.02.070 Mineralfaserplattenschott S90 bis 0,10qm**
*** gemäß Ausführungsbeschreibung Herstellen von Mineralfaserplattenschottungen, Hilti CP
*** wie Position 02.02.050
Herstellen von Mineralfaserplattenschottungen, Hilti CP
673 in S90 für Decken- und Wandschottungen gemäß
vorstehender Ausführungsbeschreibung für folgende
Schottungsgrößen:

Schottungsgröße: bis 0,10 qm
Abrechnung:  je Stück hergestelltem Brandschott
Menge: 50,000 Stk

**02.02.080 Mineralfaserplattenschott S90 bis 0,15qm**
*** Bedarfsposition ohne GB
*** gemäß Ausführungsbeschreibung Herstellen von Mineralfaserplattenschottungen, Hilti CP
*** wie Position 02.02.050
Herstellen von Mineralfaserplattenschottungen, Hilti CP
673 in S90 für Decken- und Wandschottungen gemäß
vorstehender Ausführungsbeschreibung für folgende
Schottungsgrößen:

Schottungsgröße: bis 0,15 qm
Abrechnung:  je Stück hergestelltem Brandschott
Menge: 1,000 Stk

**02.02.090 Mineralfaserplattenschott S90 bis 0,20qm**
*** Bedarfsposition ohne GB
*** gemäß Ausführungsbeschreibung Herstellen von Mineralfaserplattenschottungen, Hilti CP
*** wie Position 02.02.050
Herstellen von Mineralfaserplattenschottungen, Hilti CP
673 in S90 für Decken- und Wandschottungen gemäß
vorstehender Ausführungsbeschreibung für folgende
Schottungsgrößen:

Schottungsgröße: bis 0,20 qm
Abrechnung:  je Stück hergestelltem Brandschott
Menge: 1,000 Stk

*Hinweis*
Lieferung und Montage von Brandschutz-Kabelabschottung
um Elektroleitungen/Elektroleerrohre Einbau in
Massivbauteilen (Wände/Decken). Alle Leitungen, deren
Anzahl pro Bündel sowie Rohrwerkstoff und Abmessungen
müssen dem abZ Z-19.15-1877 entsprechen.
Einbau in Kernbohrung mit maximal 30 mm breite Restfuge
zwischen der umhüllten Leitung bzw. Leitungsbündel und
der Bauteillaibung. Verschluss der Restfuge
hohlraumfüllend dicht mit Conlit Kit. Einbau in
rechteckige Bauteilöffnung. Die verbleibende Öffnung
ist in ganzer Bauteildicke hohlraumfüllend dicht mit
formbeständigen, nichtbrennbaren Baustoffen, wie z.B.
Mörtel, Beton oder Gips zu verschließen. Werden mehrere
Leitungen/Elektro-Installationsrohre durch die
Bauteilöffnung geführt, sind diese im Bereich der
Abschottung parallel verlaufend, dicht gepackten mit
Bindedraht oder Kabellitzen aus Stahl oder Kupfer fest
zu Bündeln mit da = 100 mm zusammenzuschnüren.
Elektroleitungen und Elektro-Installationsrohren werden
getrennt gebündelt.

Der Einbau ohne Mindestabstand zu anderen
Rohrabschottungen, Kabelabschottungen und
Absperrvorrichtungen gegen Feuer und Rauch in
Lüftungsleitungen entsprechend DIN 18017-3 ist gem.
Anwendbarkeitsnachweis zulässig.

Einbau in: Decken aus Beton bzw. Stahlbeton oder
Porenbeton
Anforderung: feuerbeständig (S 90 nach DIN 4102-11)
Anwendbarkeitsnw: abZ-Nr. Z-19.15-1877
Leitungen: Elektroleitungen, starre und/oder flexible
Elektro- Installationsrohre,  Elektroleitungen als
Bündel (Ø = 100  mm)
Bauteilstärke: bis 150 mm.
Fabrikat:  ROCKWOOL
Produkt:  Conlit Bandage gem. abZ Nr. 19.11-1811
Einbaulänge:  2 x = 360 mm von der Bauteilmitte
(Wand/Decke)

**02.02.100 Conlit Kabelbandage für Elektroleitungen**
*** Bedarfsposition ohne GB
Liefern und Montieren einer Conlit Kabelbandage für
Elektroleitungen für Decken- und Wandschottungen gemäß
vorstehender Ausführungsbeschreibung für folgende
Schottungsgrößen:

Bündelgröße: D bis 50mm, 2x360mm
Medium:  Elektroleitungen
Abrechnung:  je Stück montierter Conlit Kabelbandage
Menge: 1,000 Stk

**02.02.110 Conlit Kabelbandage für Elektro-Leerrohre**
*** Bedarfsposition ohne GB
Liefern und Montieren einer Conlit Kabelbandage für
Elektroleerrohre für Decken- und Wandschottungen gemäß
vorstehender Ausführungsbeschreibung für folgende
Schottungsgrößen:

Bündelgröße: D bis 50mm, 2x360mm,
Medium:  Elektro-Leerrohre
Abrechnung:  je Stück montierter Conlit Kabelbandage
Menge: 1,000 Stk

#### Abschnitt 02.03 Schalung

*Hinweis*
Einbringen einer verlorenen Schalung um
Deckendurchbrüche zu verschließen. Bestehend aus
Mineralwollplatten S50mm, nicht brennbar, A1 Material.

**02.03.010 Einbringen verl. Schalung bis 0,05qm**
*** Bezugsbeschreibung
Einbringen einer verlorenen Schalung gem. vorstehender
Ausführungsbeschreibung für folgende Schottungsgrößen:

Schottungsgröße: bis 0,05 qm
Abrechnung:  je Stück eingeschaltem Brandschott
Menge: 165,000 Stk

**02.03.020 Einbringen verl. Schalung bis 0,20qm**
*** gemäß Ausführungsbeschreibung Einbringen einer verlorenen Schalung gem. vorstehender
*** wie Position 02.03.010
Schottungsgröße: bis 0,20 qm
Menge: 30,000 Stk

**02.03.030 Einbringen verl. Schalung bis 0,50qm**
*** Bedarfsposition ohne GB
*** gemäß Ausführungsbeschreibung Einbringen einer verlorenen Schalung gem. vorstehender
*** wie Position 02.03.010
Schottungsgröße: bis 0,50 qm
Menge: 1,000 Stk

**02.03.040 Einbringen verl. Schalung bis 1,00qm**
*** Bedarfsposition ohne GB
*** gemäß Ausführungsbeschreibung Einbringen einer verlorenen Schalung gem. vorstehender
*** wie Position 02.03.010
Schottungsgröße: bis 1,00 qm
Menge: 1,000 Stk

*Hinweis*
Mehrkosten für das Ein- und Ausschalen der
Mörtelschottungen
und Fugen bei Deckenstärken unter 200mm (hier ist der
Einbau einer Verlustschalung nicht möglich)

**02.03.050 Ein- und Ausschalung bis 0,05qm**
*** Bezugsbeschreibung
Ein- und Ausschalung für folgende Schottungsgrößen:

Schottungsgröße: bis 0,05 qm
Abrechnung:  je Stück eingeschaltem Brandschott
Menge: 165,000 Stk

**02.03.060 Ein- und Ausschalung bis 0,2qm**
*** gemäß Ausführungsbeschreibung Ein- und Ausschalung für folgende Schottungsgrößen:
*** wie Position 02.03.050
Ein- und Ausschalung für folgende Schottungsgrößen:

Schottungsgröße: bis 0,20 qm
Abrechnung:  je Stück eingeschaltem Brandschott
Menge: 30,000 Stk

**02.03.070 Ein- und Ausschalung bis 0,4qm**
*** Bedarfsposition ohne GB
*** gemäß Ausführungsbeschreibung Ein- und Ausschalung für folgende Schottungsgrößen:
*** wie Position 02.03.050
Ein- und Ausschalung für folgende Schottungsgrößen:

Schottungsgröße: bis 0,40 qm
Abrechnung:  je Stück eingeschaltem Brandschott
Menge: 1,000 Stk

**02.03.080 Ein- und Ausschalung bis 1,00qm**
*** Bedarfsposition ohne GB
*** gemäß Ausführungsbeschreibung Ein- und Ausschalung für folgende Schottungsgrößen:
*** wie Position 02.03.050
Ein- und Ausschalung für folgende Schottungsgrößen:

Schottungsgröße: bis 1,00 qm
Abrechnung:  je Stück eingeschaltem Brandschott
Menge: 1,000 Stk

### Bereich 03 Allgemein

#### Abschnitt 03.01 Kabelschottungen / Kombischotts

*Hinweis*
Mineralfaserplattenschott Hilti CP 673 in S90
Verschluss von Durchbrüchen in Decken und Wänden durch
die Kabel und Leitungen aller Art sowie brennbare und
nichtbrennbare Rohrleitungen geführt werden System
Hilti CP 673 S90 nach DIN 4102-9 gemäß Zulassung Nr.
Z-19.15-1597, inkl. Bezeichnungsschild aus Kunststoff,
mit wasserfester Beschriftung gem. BS-Kataster inkl.
dauerhafter Befestigung durch kleben oder Schrauben,
inkl. Klein- und Befestigungsmaterial.

Montageort: Wand- und Deckendurchführungen
Material:  Mörtelschott Hilti CP 636
Schildgröße: B x H: 50x100mm
Grundfarbe:  weiss
Beschriftung:  mehrzeilig Schwarz
Inhalt:  Name Firma, Datum Ausführung,  Brandschott
Nr und Zulassungskennung

**03.01.010 Mineralfaserplattenschott S90 bis 0,02qm**
*** Bedarfsposition ohne GB
*** Bezugsbeschreibung
Herstellen von Mineralfaserplattenschottungen, Hilti CP
673 in S90 für Decken- und Wandschottungen gemäß
vorstehender Ausführungsbeschreibung für folgende
Schottungsgrößen:

Schottungsgröße: bis 0,02 qm
Abrechnung:  je Stück hergestelltem Brandschott
Menge: 1,000 Stk

**03.01.020 Mineralfaserplattenschott S90 bis 0,05qm**
*** gemäß Ausführungsbeschreibung Herstellen von Mineralfaserplattenschottungen, Hilti CP
*** wie Position 03.01.010
Herstellen von Mineralfaserplattenschottungen, Hilti CP
673 in S90 für Decken- und Wandschottungen gemäß
vorstehender Ausführungsbeschreibung für folgende
Schottungsgrößen:

Schottungsgröße: bis 0,05 qm
Abrechnung:  je Stück hergestelltem Brandschott
Menge: 500,000 Stk

**03.01.030 Mineralfaserplattenschott S90 bis 0,10qm**
*** gemäß Ausführungsbeschreibung Herstellen von Mineralfaserplattenschottungen, Hilti CP
*** wie Position 03.01.010
Herstellen von Mineralfaserplattenschottungen, Hilti CP
673 in S90 für Decken- und Wandschottungen gemäß
vorstehender Ausführungsbeschreibung für folgende
Schottungsgrößen:

Schottungsgröße: bis 0,10 qm
Abrechnung:  je Stück hergestelltem Brandschott
Menge: 500,000 Stk

#### Abschnitt 03.02 Brandschutzdokumentation

**03.02.010 Brandschutzdokumentation Grundkosten**
Erstellung Brandschutzdokumentation beinhaltet die
Grundkosten
- Anlage Übersichtsliste (Exceltabelle)

Absimmung Inhaltsdetails mit AG
Abstimmung mit Brandschutzprüfer
Menge: 2,000 Stk

**03.02.020 Brandschutzdokumentation /-kataster**
Erstellung Brandschutzkataster in Abstimmung mit AG und
BS-Sachverständigen
Diese beinhaltet im wesentlichen:

-  Sichtung und Klassifizierung der gelieferten
BS-Bilder  (ggfs. drehen, beschneiden usw.)
-  Eintragung in Übersichtsliste (Excel und PDF)
-  Erstellung einer Übersicht des Brandschotts, 1
Seite/Schott als PDF-Datei.
-  Eintragung der Schottnummer in eine vom AG bereit
gestellte DWG-Grundrisszeichnung.
-  Verlinkung aus Grundrissplan (PDF) auf
Schottdetails
-  Verlinkung aus Schottdetails auf Zulassung
Menge: 583,000 Stk

#### Abschnitt 03.03 Sostiges

**03.03.010 Brandschutzfachmonteur**
Eventuell erforderliche Arbeiten, die nicht im
Leistungsverzeichnis erfasst sind und gegen Nachweis
zur Ausführung kommen, über alle Berufsgruppen,
Abrechnung erfolgt nur nach anerkannten Stundenzettel
mit genauer Arbeitsbeschreibung, Personalangaben und
Materialaufstellung. Montagezulagen, Auslösungen,
Fahrtkosten, etc. sind aufzuführen. Gleiches gilt für
Kleinmaschineneinsatz und sonstige Arbeitsmittel. Für
einen Vergütungsanspruch sind Stundenlohnzettel der
Bauleitung arbeitstäglich oder auf gesonderte
Vereinbarungen vorzulegen. Nachträglich eingereichte
Stundenlohnnachweise werden nicht anerkannt.
Art:  Stundenlohnarbeiten
Stundensatz für:  über alle Berufsgruppen gemittelt
Abrechnung:  je durch die Bauleitung bestätigte
Arbeitsstunde
Einheit:  h
Menge: 10,000 h

**03.03.020 An- und Abfahrt inkl. Baustelleneinrichtung**
*** Bedarfsposition ohne GB
Eventuell erforderliche zusätzliche Anfahrten (über die
in den Vorbemerkungen ohnehin vertraglich
einzukalkulierenden Arbeitseinsätzen), die nicht im
Leistungsverzeichnis erfasst sind und gegen Nachweis
zur Ausführung kommen, einschl. Baustelleneinrichtung
Art:  An- und Abfahrten
Abrechnung:  je durch die Bauleitung bestätigte
Arbeitseinsätze über das vertragliche  SOLL
hinaus
Einheit:  St
Menge: 1,000 Psch

USt %: 19,00
